# Termo eléctrico con termómetro digital, modelo TBL plus 80 H de Cointra. Horizontal. Código VGRW66WKX. 1500 W. 450x803x472

- Propiedad del archivo: CONSTRUNARIO
- Formato: FIEBDC-3/2012
- Programa: Construnario Versión 3.51
- Fecha de los precios: 14/02/2023
- Divisa: EUR

**VGRW66WKX** u Termo eléctrico con termómetro digital, modelo TBL plus 80 H de Cointra. Horizontal. Código VGRW66WKX. 1500 W. 450x803x472
Capacidad: 76 l Perfil de carga: M Peso lleno de agua: 97 kg Presión máx. de trabajo: 8 bar Rango de Ta (ºC): 40 – 80 Tensión eléctrica: 230/50 V/Hz Potencia eléctrica: 1.500 W Tiempo de recuperación: 1h 38' Protección eléctrica: IPX4 Instalación: Horizontal Cotas (ancho x alto x fondo en mm): 803 x 450 x 472 Código EAN: 6938771353305
