# Termo electrónico modelo TDF plus 80 de Cointra. Código VGRU568KX. 1500 W. 780x438x462

- Propiedad del archivo: CONSTRUNARIO
- Formato: FIEBDC-3/2012
- Programa: Construnario Versión 3.51
- Fecha de los precios: 14/02/2023
- Divisa: EUR

**VGRY568KX** u Termo electrónico modelo TDF plus 80 de Cointra. Código VGRU568KX. 1500 W. 780x438x462
Capacidad: 76 l Perfil de carga: M Peso lleno de agua: 99 kg Presión máx. de trabajo: 8 bar Rango de Ta (ºC): 40 – 80 Tensión eléctrica: 230/50 V/Hz Potencia eléctrica: 1.500 W Tiempo de recuperación: 1h 38' Protección eléctrica: IPX4 Instalación: Vertical Cotas (ancho x alto x fondo en mm): 438 x 780 x 462 Código EAN: 6938771353190
