# Termo electrónico modelo TDF plus 100 de Cointra. Código VGRU578KX. 1500 W. 944x438x462

- Propiedad del archivo: CONSTRUNARIO
- Formato: FIEBDC-3/2012
- Programa: Construnario Versión 3.51
- Fecha de los precios: 14/02/2023
- Divisa: EUR

**VGRY578KX** u Termo electrónico modelo TDF plus 100 de Cointra. Código VGRU578KX. 1500 W. 944x438x462
Capacidad: 96,5 l Perfil de carga: M Peso lleno de agua: 122 kg Presión máx. de trabajo: 8 bar Rango de Ta (ºC): 40 – 80 Tensión eléctrica: 230/50 V/Hz Potencia eléctrica: 1.500 W Tiempo de recuperación: 2h 02' Protección eléctrica: IPX4 Instalación: Vertical Cotas (ancho x alto x fondo en mm): 438 x 944 x 462 Código EAN: 6938771353206
