# Calentador atmosférico CPA, modelo CPA 11 n de Cointra. Código VGCL1MKKA. Gas natural, 11 l. 550x330x180 mm

- Propiedad del archivo: CONSTRUNARIO
- Formato: FIEBDC-3/2012
- Programa: Construnario Versión 3.51
- Fecha de los precios: 14/02/2023
- Divisa: EUR

**VGCL1MKKA** u Calentador atmosférico CPA, modelo CPA 11 n de Cointra. Código VGCL1MKKA. Gas natural, 11 l. 550x330x180 mm.
Perfil de carga: M Gas: Natural Cámara de combustión: Atmosférica Tipo de encendido: Encendido electrónico por baterías Litraje: 11 litros Potencia útil (kW): Máxima 18,9 Presión mínima de funcionamiento para 65ºC (?Tª 50ºC)(bar): 0,2 Tipos de instalación: Interior/exterior Medidas (Ancho x Alto x Fondo)(mm): 330 x 550 x 180 Código EAN: 6938771373389
