# Emisor térmico eléctrico Cosmos 1200 de Cointra. Potencia: 1200 w. 581x655x100. 7 elementos

- Propiedad del archivo: CONSTRUNARIO
- Formato: FIEBDC-3/2012
- Programa: Construnario Versión 3.51
- Fecha de los precios: 14/02/2023
- Divisa: EUR

**V299107129** u Emisor térmico eléctrico Cosmos 1200 de Cointra. Potencia: 1200 w. 581x655x100. 7 elementos
? Posibilidad de control vía Wi-Fi con conexión a tu router sin necesidad de ningún accesorio añadido ? Tecnología INVERTER (mediante PID + TRIAC) con ahorros de un 30% frente a modelos tradicionales. Perfecta estabilidad de la temperatura y ajustado consumo ? Emparejamiento Wi-Fi mediante código QR ? Posibilidad de control de hasta 98 radiadores ? Información estimada del consumo del aparato ? Gran PantallaTFT de control ? Calentamiento por fluido caloportador ? Cronotermostato digital de programación diaria y semanal en periodos de 30 minutos ? Función ventanas abiertas Código EAN: 8430709516120
