# Accesorio de regulación, Connect Smart WiFi, referencia V013011XM de Cointra

- Propiedad del archivo: CONSTRUNARIO
- Formato: FIEBDC-3/2012
- Programa: Construnario Versión 3.51
- Fecha de los precios: 14/02/2023
- Divisa: EUR

**V013011XM** u Accesorio de regulación, Connect Smart WiFi, referencia V013011XM de Cointra
? Gestión de la caldera en cualquier lugar y momento desde cualquier dispositivo smartphone, tablet, ordenador ? Mejora la eficacia de la instalación Código EAN: 8028693885218
