# Cassette de flujo circular "round flow", referencia FXFA-A de la serie VRV 5 S-series de Daikin

- Propiedad del archivo: CONSTRUNARIO
- Formato: FIEBDC-3/2012
- Programa: Construnario Versión 3.51
- Fecha de los precios: 29/08/2022
- Divisa: EUR

**FXFA-A** u Cassette de flujo circular "round flow", referencia FXFA-A de la serie VRV 5 S-series de Daikin
Diseño optimizado para refrigerante R-32 El panel de limpieza de filtro automática opcional aumenta la eficiencia y el confort y reduce los costes de mantenimiento. Los dos sensores inteligentes opcionales aumentan la eficiencia energética y el confort La selección más amplia en paneles decorativos: paneles de diseño en blanco (RAL9010) y negro (RAL9005) y paneles estándar en blanco (RAL9010) con rejillas grises o totalmente blancas Control individual de aletas: flexibilidad para adaptarse a cualquier diseño de habitación sin necesidad de cambiar la ubicación de la unidad La aletas de mayor tamaño y el patrón de oscilación exclusivo mejoran la distribución uniforme del aire La altura de instalación más baja del mercado: 214 mm para las clases 20-63 Entrada de aire nuevo opcional La bomba de drenaje incorporada de serie con 675 mm de elevación aumenta la flexibilidad y la rapidez de instalación
