# Tabique mediante sistema Megabrick de Ceranor. Revestido con yeso. Ladrillo Megabrick 6, 70.5x51.5x6cm

- Propiedad del archivo: CONSTRUNARIO
- Formato: FIEBDC-3/2012
- Programa: Construnario Versión 3.51
- Fecha de los precios: 01/03/2022
- Divisa: EUR
- Código: ceranor-sa (08/04/2022)

**S_Megabrick6** m2 Tabique mediante sistema Megabrick de Ceranor. Revestido con yeso. Ladrillo Megabrick 6, 70.5x51.5x6cm
Tabique de ladrillo gran formato Megabrick 6 de Ceranor hueco doble de medidas 70,5x51,5x6 cm, con DAU 10/063 B y sello AENOR, para revestir, recibido con pasta de agarre en base yeso, i/replanteo, aplomado y recibido de cercos, roturas, humedecido de las piezas y limpieza. Parte proporcional de andamiajes y medios auxiliares. Según UNE-EN 998-2:2012, RC-16, NTE-PTL y CTE DB-SE-F, medido a cinta corrida.

| Código | Ud | Descripción | Rendimiento |
|---|---|---|---|
| S02LG090 | u | Ladrillo gran formato Megabrick 6 Ceranor 70,5x51,5x6 cm (material) | 2.750 |
| P01LW240 | kg | Pasta de agarre en base yeso (material) | 3.100 |
| O01OA030 | h | Oficial primera (mano de obra) | 0.310 |
