# Detector de aspiración de humos, referencia VESA00P de Advantronic. Señalización de incidencias mediante leds

- Propiedad del archivo: CONSTRUNARIO
- Formato: FIEBDC-3/2012
- Programa: Construnario Versión 3.51
- Fecha de los precios: 25/10/2022
- Divisa: EUR

**91055310** u Detector de aspiración de humos, referencia VESA00P de Advantronic. Señalización de incidencias mediante leds
Detector de aspiración de humos con cámara de tecnología Flair de alta sensibilidad y capacidad de gestión de 4 sectores diferentes mediante mecanismo de válvula en colector de admisión. Señalización incidencias mediante LEds. Admite montaje de cuatro tubos con un total de hasta 560 metros de longitud (con ramales). Sensores de caudal por tubo. 4 umbrales de alarma y amplio rango de detección. Número de orificios según clase A/B/C - 40/80/100. Incorpora 12 relés de salida programables. Filtro inteligente que memoriza la contaminación. Registro de eventos de 20.000 sucesos. Función Autolearn de niveles de humo y caudal. Rango de sensibilidad desde 0.005 - 20%/m. Grado protección IP40. Dimensiones: 350 x 225 x 135 mm. Precisa alimentación externa 18-30 Vcc. Certificado EN54-20.
