# Transformador para test, referencia VTT10000 de Advantronic

- Propiedad del archivo: CONSTRUNARIO
- Formato: FIEBDC-3/2012
- Programa: Construnario VersiĆ³n 3.51
- Fecha de los precios: 25/10/2022
- Divisa: EUR

**91058260** u Transformador para test, referencia VTT10000 de Advantronic
Transformador para test.
