# Bifurcación T, referencia TUB03 de Advantronic. Rojo. Para tubo de aspiración 25 mm

- Propiedad del archivo: CONSTRUNARIO
- Formato: FIEBDC-3/2012
- Programa: Construnario Versión 3.51
- Fecha de los precios: 25/10/2022
- Divisa: EUR

**91059031** u Bifurcación T, referencia TUB03 de Advantronic. Rojo. Para tubo de aspiración 25 mm
Bifurcación T color rojo para tubo de aspiración 25 mm. Bolsa 5 uds.
