# Licencia ARQUERO de software gráfico hasta 4 lazos (no ampliable) de centrales analógicas AD600C y AD300C de Advantronic

- Propiedad del archivo: CONSTRUNARIO
- Formato: FIEBDC-3/2012
- Programa: Construnario Versión 3.51
- Fecha de los precios: 25/10/2022
- Divisa: EUR

**92510020** u Licencia ARQUERO de software gráfico hasta 4 lazos (no ampliable) de centrales analógicas AD600C y AD300C de Advantronic
Licencia ARQUERO de software gráfico hasta 4 lazos (no ampliable) de centrales analógicas AD600C y AD300C. Permite el control, monitorización y gestión de la instalación de detección de incendio en entorno gráfico (PC).
