# Batería de plomo estanca, referencia BA1212 de Advantronic. 12 Vcc 12 Ah

- Propiedad del archivo: CONSTRUNARIO
- Formato: FIEBDC-3/2012
- Programa: Construnario Versión 3.51
- Fecha de los precios: 25/10/2022
- Divisa: EUR

**94400120** u Batería de plomo estanca, referencia BA1212 de Advantronic. 12 Vcc 12 Ah.
Batería de plomo estanca de 12 Vcc 12 Ah.
