# Almohadillas contra incendios para pasos de bandejas portacables, AF Systems. Tamaño:120x250x35mm EI 240

- Propiedad del archivo: CONSTRUNARIO
- Formato: FIEBDC-3/2012
- Programa: Construnario Versión 3.51
- Fecha de los precios: 25/06/2024
- Divisa: EUR

**B25A_AFS** u Almohadillas contra incendios para pasos de bandejas portacables, AF Systems. Tamaño:120x250x35mm EI 240
AF BAGS son almohadillas cortafuegos que garantizan una protección de tipo EI 180 para las paredes y EI 240 para los forjados atravesados por cables eléctricos colocados dentro de bandejas portacables. Cuando ocurre un incendio (temperatura >180 °C) las almohadillas cortafuegos AF BAGS comienzan su proceso de expansión. El aumento del calor modifica la estructura física de las AF BAGS que emiten simultáneamente vapor de agua y consiguen de este modo reducir la temperatura. En tales condiciones el material interno se solidifica dando lugar a una estructura altamente aislante. CARACTERÍSTICAS Las almohadillas AF BAGS tienen las siguientes características: 1. No temen al agua ni a la humedad 2. Son a prueba de putrefacción y resistentes al moho y a las bacterias 3. Son aptos para ser instalados en cualquier ambiente 4. No contienen materiales nocivos o fibras CERTIFICACIONES ETA 16/0733 (26/10/2017)
