# Ladrillos cortafuegos para pasos de instalaciones mecánicas y eléctricas, AF Brick de AF System. Medidas: 150x150x50 mm

- Propiedad del archivo: CONSTRUNARIO
- Formato: FIEBDC-3/2012
- Programa: Construnario Versión 3.51
- Fecha de los precios: 25/06/2024
- Divisa: EUR

**BRICK_AFS** u Ladrillos cortafuegos para pasos de instalaciones mecánicas y eléctricas, AF Brick de AF System. Medidas: 150x150x50 mm
Los AF BRICK son ladrillos de esponja de poliuretano intumescente diseñados para garantizar en caso de incendio integridad y aislamiento térmico en pasos de tuberías, conductos y cables, de pared y forjado. Los AF BRICK están indicados donde sea útil crear una barrera fácilmente removible y reposicionable que también permita un sellado perfecto para los humos fríos debido a su elasticidad permanente. AF BRICK es un producto esponjoso, fácilmente moldeado para sellar huecos incluso de diferentes geometrías. Dimensiones: 150x150x50 mm Densidad: 240 ± 10% kg/m3 Peso: 250 gr/ud Aislamiento térmico: 0.062 W / mK
