# Espuma de poliuretano contra incendios, AF Foam RM de AF Systems

- Propiedad del archivo: CONSTRUNARIO
- Formato: FIEBDC-3/2012
- Programa: Construnario Versión 3.51
- Fecha de los precios: 25/06/2024
- Divisa: EUR

**C01A_AFS** u Espuma de poliuretano contra incendios, AF Foam RM de AF Systems
AF FOAM RM es una espuma contra incendios de poliuretano de un solo componente que garantiza una protección de tipo EI 120/180 las juntas de dilatación en paredes y forjados con un ancho máximo de 50 mm. Se trata de un producto a base de un poliuretano monocomponente, puesto bajo presión en un recipiente de aerosol adecuado, que desarrolla en expansión libre entre 20 y 30 litros de espuma. Cada envase de 740 ml contiene un prepolímero especial (diisocianato de difeniletano) en combinación con una mezcla especial de hidrocarburos usados como propelentes. CARACTERÍSTICAS Densidad del producto espumoso: 25-30 Kg/m3 Temperatura de aplicación: = 5°C Temperatura de corte: 20-25 min Temperatura de funcionamiento: -20°/70°C Conductividad térmica: 0,029W/mK Clase de reacción al fuego: B1 CERTIFICACIONES Clase EI 180 (EN 1366-4) juntas en forjado rígido Clase EI 180 (EN 1366-4) juntas en pared rígida
