# Espuma de poliuretano contra incendios bicomponente, AF Graphit Foam de AF Systems

- Propiedad del archivo: CONSTRUNARIO
- Formato: FIEBDC-3/2012
- Programa: Construnario Versión 3.51
- Fecha de los precios: 25/06/2024
- Divisa: EUR

**C02B_AFS** u Espuma de poliuretano contra incendios bicomponente, AF Graphit Foam de AF Systems
AF GRAPHIT FOAM es una espuma de poliuretano bicomponente con añadido de grafito y certificada según la norma EN 1366-3 para la protección hasta en clase EI 180 de pasos de instalaciones mecánicas y eléctricas, en paredes y forjados. Gracias a la presencia de grafito, la espuma se expande no solo durante la aplicación sino también en caso de incendio bajo la acción del calor. Esta propiedad hace que el producto sea extremadamente versátil y también adecuado para pasos de materiales combustibles. El cartucho especial permite, con la ayuda de una pistola dispensadora específica, la extrusión simultánea de los dos componentes y su mezcla en el interior de la boquilla de aplicación. AF GRAPHIT FOAM es una solución simple y flexible, ideal para las brechas donde hay varios elementos pasantes, incluso muy cerca unos de otros. CARACTERÍSTICAS Capacidad del cartucho: 330 ml Color: marrón oscuro Tiempo de reacción: 10 sec. aproximadamente Fuera de contacto: 30 sec. aproximadamente Posibilidad de corte: 1 min aproximadamente Aumento del volumen a los 20°C: 3-5 veces (expansión libre) Rendimiento después de la aplicación: 1000-1700 ml aproximadamente Temperatura de almacenamiento/trasporte: 5-35°C Temperatura de aplicación: 10-35°C CERTIFICACIÓN Clase EI 120 (EN 1366-3) Pared de cartón-yeso; Clase EI 120 (EN 1366-3) Pared de Xlam; Clase EI 180 (EN 1366-3) forjado rígido; Clase EI 120 (EN 1366-3) forjado de Xlam.
