# Cordón contra incendios para juntas de dilatación, AF Cord de AF Systems

- Propiedad del archivo: CONSTRUNARIO
- Formato: FIEBDC-3/2012
- Programa: Construnario Versión 3.51
- Fecha de los precios: 25/06/2024
- Divisa: EUR

**CORD1_AFS** m Cordón contra incendios para juntas de dilatación, AF Cord de AF Systems.
AF CORD es un cordón diseñado y certificado en clase EI 120 según la norma EN 1366-4 para el sellado de juntas de dilatación con un ancho máximo de 30 mm. El producto consiste en un cordón de lana mineral cubierto con una malla de poliamida. La aplicación de AF CORD es extremadamente simple e intuitiva, basta con insertar el cordón dentro de la junta simplemente comprimiéndolo con las manos. CARACTERÍSTICAS Aspecto: cordón de lana de roca cubierto con malla de tejido de vidrio Diámetro nominal: 50 mm Longitud: rollos de 25 m Densidad nominal: 50 kg/m3 Peso: 300 g/m Ancho máximo de la junta: 30 mm CERTIFICACIONES Clase EI 120 (UNI EN 1366-4) juntas en pared rígida; Clase EI 120 (UNI EN 1366-4) juntas en forjado rígido.
