# Panel contra incendios listo par usar, AF Panel de AF Systems. Tamaño: 1200x600x50mm

- Propiedad del archivo: CONSTRUNARIO
- Formato: FIEBDC-3/2012
- Programa: Construnario Versión 3.51
- Fecha de los precios: 25/06/2024
- Divisa: EUR

**E01B_AFS** u Panel contra incendios listo par usar, AF Panel de AF Systems. Tamaño: 1200x600x50mm
AF PANEL es un panel contra incendios certificado según las normas EN 1366-1, EN 1366-3 y EN 1366-4 para la protección hasta la clase EI 240, de una amplísima gama de pasos y brechas tanto en paredes como en forjados: pasos de tubos y conductos, bandejas portacables, compuertas cortafuegos y juntas de dilatación, son solo algunas de las aplicaciones certificadas de este producto, muy versátil y útil en todos los casos en los que es necesario recrear un soporte resistente a los humos y a las llamas. AF PANEL consiste en un panel incombustible semi-rígido de fibra mineral, tratado por ambos lados con una capa de tratamiento ablativo blanco. Gracias a su ligereza y a su consistencia semirrígida, el producto puede moldearse directamente en la obra con un simple cúter, para crear un soporte íntegro sobre el que, si es necesario, pueden instalarse otros productos específicos para cada paso (por ejemplo, collarines o almohadillas intumescentes). La presencia en ambos lados de un revestimiento contra incendios aplicado industrialmente permite tener un producto listo para usar y conforme a los certificados de prueba, eliminando la necesidad de pintarlos in situ y de comprobar la consistencia del espesor de los revestimientos.. CARACTERÍSTICAS Dimensiones: 1200x600x50 mm Peso especifico del producto acabado: 215 kg/m3 Densidad: 150 kg/m3 Coeficiente de absorción acústica aS: 0.64 Conductividad térmica: 0,036 W/mK CERTIFICACIONES Clase EI 240 (UNE EN 1366-3) forjado rígido; Clase EI 120 (UNE EN 1366-3) pared de Xlam; Clase EI 240 (UNI EN 1366-3) pared rígida; Clase REI 120 (UNE EN 1365-2) falso techo de fibra; Clase EI 120 (UNI EN 1366-3) forjado de Xlam; Clase EI 120 (UNE EN 1366-3) falso techo de membrana; Clase EI 120 (UNE EN 1366-3) pared de cartón-yeso; Clase EI 180 (UNI EN 1366-4) juntas en pared rígida; Clase EI 120 (UNE EN 1366-3) tabique autoportante; Clase EI 180 (UNI EN 1366-4) juntas en forjado rígido; Clase EI 120 (UNE EN 1366-3) pared sándwich.
