# Pistola para la aplicaciĆ³n de AF Graphit Foam

- Propiedad del archivo: CONSTRUNARIO
- Formato: FIEBDC-3/2012
- Programa: Construnario VersiĆ³n 3.51
- Fecha de los precios: 25/06/2024
- Divisa: EUR

| Código | Ud | Descripción |
|---|---|---|
| ESTAUT_AFS | u | Pistola para la aplicaciĆ³n de AF Graphit Foam |
