# Sellador acrílico contra incendios, AF Seal W de AF Systems. Cubo de 20kg

- Propiedad del archivo: CONSTRUNARIO
- Formato: FIEBDC-3/2012
- Programa: Construnario Versión 3.51
- Fecha de los precios: 25/06/2024
- Divisa: EUR

**F02A_AFS** kg Sellador acrílico contra incendios, AF Seal W de AF Systems. Cubo de 20kg
AF SEAL W es un sellador contra incendios a base de agua certificado según las normas EN 1366-1, EN 1366-3 y EN 1366-4 para garantizar una protección hasta la clase EI 180 contra los humos y las llamas. En la mayoría de las aplicaciones, el producto se utiliza como cola para las diferentes secciones del panel de lana de roca AF Panel, preformadas en la obra, o como producto complementario en el sellado de pasos de cables y tubos. Sin embargo, AF SEAL W también está certificado independientemente para la protección de pequeñas juntas, orificios de los encofrados y pequeños pasos de cables. Dotado de una buena elasticidad permanente, su consistencia absorbe los movimientos estructurales del soporte y puede ser repintado aproximadamente 24 horas después de su aplicación. CARACTERÍSTICAS Aspecto: Pasta tixotrópica Color: Blanco Peso específico: 1,4 + - 0,1 kg/l Tiempo fuera de contacto: 1 h Endurecimiento completo: 3,5 mm / 24h VOC: < 1% Alargamiento: 200% (DIN 52455) Temperatura de funcionamiento: -10° C/65° C CERTIFICACIONES Clase EI 180 (EN 1366-4) Juntas en pared rígida Clase EI 180 (EN 1366-4) Juntas en forjado rígido Clase EI 240 (EN 1366-3) Forjado rígido Clase EI 240 (EN 1366-3) Pared rígida Clase EI 120 (EN 1366-3) Forjado de Xlam Clase EI 120 (EN 1366-3) Pared sándwich Clase EI 120 (EN 1366-3) Pared de Xlam Clase EI 120 (EN 1366-2) Falso techo de fibra Clase EI 120 (EN 1366-3) Tabique autoportante Clase EI 120 (EN 1366-3) Pared de cartón-yeso Clase EI 120 (EN 1366-3) Falso techo de membrana
