# Collarín cortafuegos para aplicaciones especiales para pasos de instalaciones mecánicas, AF Collar C de AF Systems. Diámetro: 250mm

- Propiedad del archivo: CONSTRUNARIO
- Formato: FIEBDC-3/2012
- Programa: Construnario Versión 3.51
- Fecha de los precios: 25/06/2024
- Divisa: EUR

**G10L-C_AFS** u Collarín cortafuegos para aplicaciones especiales para pasos de instalaciones mecánicas, AF Collar C de AF Systems. Diámetro: 250mm
AF COLLAR C es un elemento especial de protección contra el fuego certificado según la norma EN 1366-3 para la protección hasta la clase EI 240 de pasos de tubos combustibles con curvas y/o ramas adyacentes a paredes/forjados. Su forma en "C" se ajusta al perfil curvado de la tubería y evita la realización más compleja de protecciones de cajas en placas a base de yeso o silicatos. CARACTERÍSTICAS Aspecto: caja en forma de “C” hecha de acero inoxidable Color: acero brillante Tamaños disponibles: de 110 a 250 mm Libre expansión: >20:1 Temperatura de activación: ± 180°C CERTIFICACIONES Classe EI 240 (UNI EN 1366-3) forjado rígido; Classe EI 180 (UNI EN 1366-3) pared rígida; Classe EI 120 (UNI EN 1366-3) pared flexible.
