# Collarín contra incendios en rollo para pasos de instalaciones mecánicas y eléctricas, AF Multicollar de AF Systems

- Propiedad del archivo: CONSTRUNARIO
- Formato: FIEBDC-3/2012
- Programa: Construnario Versión 3.51
- Fecha de los precios: 25/06/2024
- Divisa: EUR

**G250MC_AFS** u Collarín contra incendios en rollo para pasos de instalaciones mecánicas y eléctricas, AF Multicollar de AF Systems
AF MULTICOLLAR es un collarín contra incendios modular certificado según la norma EN 1366-3 para el sellado hasta la clase EI 240 de pasos de instalaciones mecánicas y eléctricas, de paredes y forjados. La estructura externa en acero inoxidable permite una aplicabilidad incluso en ambientes húmedos mientras que la banda intumescente con alto poder expansivo permite poner en seguridad también elementos de gran tamaño. AF MULTICOLLAR puede cortarse a medida directamente en la obra y, por lo tanto, es una solución ideal en los casos en que se carece de la información completa sobre las condiciones exactas de uso. CARACTERÍSTICAS Aspecto: banda de acero inoxidable 430/1 junto con una banda intumescente Color: acero brillante Tamaño de la banda metálica: 3000x50 mm Tamaño de la funda intumescente: 8600x50x4 mm Diámetros alcanzables: de 30 a 315 mm Expansión libre: >20:1 Temperatura de activación: ± 180°C CERTIFICACIONES Clase EI 240 (UNE EN 1366-3) forjado rígido; Clase EI 120 (UNE EN 1366-3) pared sándwich; Clase EI 240 (UNI EN 1366-3) pared rígida; Clase EI 120 (UNE EN 1366-3) pared de Xlam; Clase EI 120 (UNI EN 1366-3) forjado de Xlam; Clase REI 120 (UNE EN 1365-2) falso techo de fibra; Clase EI 120 (UNE EN 1366-3) pared de cartón-yeso; Clase EI 120 (UNE EN 1366-3) falso techo de membrana; Clase EI 120 (UNE EN 1366-3) tabique autoportante.
