# Collarín contra incendios, referencia AF Collar de AF Systems. Diámetro: 80 mm (5 cm de alto)

- Propiedad del archivo: CONSTRUNARIO
- Formato: FIEBDC-3/2012
- Programa: Construnario Versión 3.51
- Fecha de los precios: 25/06/2024
- Divisa: EUR

**G51D_AFS** u Collarín contra incendios, referencia AF Collar de AF Systems. Diámetro: 80 mm (5 cm de alto)
AF COLLAR es un collarín contra incendios certificado según la norma EN 1366-3 para el sellado hasta la clase EI 240 de pasos de instalaciones mecánicas y eléctricas en paredes y forjados. La estructura externa en acero inoxidable permite una aplicabilidad incluso en ambientes húmedos mientras que la banda intumescente con alto poder expansivo permite poner en seguridad también elementos de gran tamaño. CARACTERÍSTICAS Aspecto: collarines de acero inoxidable que contienen capas de material intumescente Color: acero brillante Dimensiones disponibles: de 30 a 600 mm Expansión libre: >20:1 Temperatura de activación: ± 180° C CERTIFICACIONES: Clase EI 240 (UNE EN 1366-3) forjado rígido; Clase EI 120 (UNE EN 1366-3) pared sándwich; Clase EI 240 (UNI EN 1366-3) pared rígida; Clase EI 120 (UNE EN 1366-3) pared de Xlam; Clase EI 120 (UNI EN 1366-3) forjado de Xlam; Clase REI 120 (UNE EN 1365-2) falso techo de fibra; Clase EI 120 (UNE EN 1366-3) pared de cartón-yeso; Clase EI 120 (UNE EN 1366-3) falso techo de membrana; Clase EI 120 (UNE EN 1366-3) tabique autoportante.
