# Funda contra incendios para tuberías combustibles, AF Sleeves de AF Systems. Diámetro: 110 mm hasta EI 240

- Propiedad del archivo: CONSTRUNARIO
- Formato: FIEBDC-3/2012
- Programa: Construnario Versión 3.51
- Fecha de los precios: 25/06/2024
- Divisa: EUR

**H01G_AFS** u Funda contra incendios para tuberías combustibles, AF Sleeves de AF Systems. Diámetro: 110 mm hasta EI 240
Las AF SLEEVES son fundas preformadas intumescentes certificadas según la norma EN 1366-3 para el sellado hasta la clase EI 240 de pasos de tubos combustibles en paredes y forjados. Constituidas por un material de alto poder termoexpansivo, bajo la acción del calor, las AF SLEEVES permiten el sellado del tubo de paso mediante la obstrucción completa de la brecha causada por el colapso de la tubería combustible. El reducido espesor del producto permite aplicarlo alrededor de la tubería directamente dentro del soporte rígido. CARACTERÍSTICAS Expansión libre: >20:1 Temperatura de activación: ± 180 °C Presión generada: 10 Bar Espesor: en función del diámetro de la tubería Altura: 50 mm Dimensiones disponibles: de 30 a 160 mm, rollo de 10 m CERTIFICACIONES Clase EI 240 (UNI EN 1366-3) forjado rígido; Clase EI 180 (UNI EN 1366-3) pared rígida; Clase EI 90 (UNI EN 1366-3)pared de cartón-yeso.
