# Funda contra incendios para tuberías corrugadas, AF Sleeve B3 de AF Systems

- Propiedad del archivo: CONSTRUNARIO
- Formato: FIEBDC-3/2012
- Programa: Construnario Versión 3.51
- Fecha de los precios: 25/06/2024
- Divisa: EUR

**H03A_AFS** m Funda contra incendios para tuberías corrugadas, AF Sleeve B3 de AF Systems
AF SLEEVE B3 es una funda intumescente certificada según la norma EN 1366-3 para el sellado de hasta la clase EI 180 de pasos de tubos combustibles corrugados y para el sellado de los orificios que deja la extracción de las varillas en los encofrados. El perfil muy delgado de la banda (solo 2 mm de alto) permite la aplicación alrededor del tubo corrugado directamente dentro del soporte rígido. CARACTERÍSTICAS Expansión libre: >20:1 Temperatura de activación: ± 180 °C Presión generada: 10 Bar Dimensiones: 10000x30x2 mm CERTIFICACIONES IG n° 303373/3516FR Clase EI 180 (EN 1366-3) Forjado IG n° 298681/3466FR Clase EI 120 (EN 1366-3) Pared en cartón-yeso IG n° 317628/3663FR Clase EI 180 (EN 1366-3) Forjado IG n° 317867/3665FR Clase EI 180 (EN 1366-3) Pared en hormigón celular IG n° 318249/3678FR Clase EI 120 (EN 1366-3) Pared en cartón-yeso
