# Panel contra incendios para juntas de dilatación, AF JOINT de AF Systems. Tamaños: 50x100x1000 mm

- Propiedad del archivo: CONSTRUNARIO
- Formato: FIEBDC-3/2012
- Programa: Construnario Versión 3.51
- Fecha de los precios: 25/06/2024
- Divisa: EUR

**J050_AFS** m Panel contra incendios para juntas de dilatación, AF JOINT de AF Systems. Tamaños: 50x100x1000 mm
AF JOINT es un producto contra incendios que garantiza una protección de tipo EI 180 para juntas de dilatación de un ancho comprendido entre 3 y 60 cm. Todos los edificios, necesitan espacios capaces de compensar la expansión natural debida a la temperatura y tal vez a las variaciones de carga. Estas ranuras representan soluciones de continuidad y pueden perjudicar, si están mal hechas, las características de una subdivisión entera. CARACTERÍSTICAS Dimensiones: 50x100x1000 mm Dimensiones bajo pedido: hasta 600x100x1000 Movimiento máximo: ± 7.5% Peso específico: 100 kg/m3 Reacción al fuego: Clase A1 Conductividad térmica ?D: 0.039 W/mK Coeficiente de absorción acústica aS: 0.73 CERTIFICACIONES Clase EI 180 (UNI EN 1366-4) juntas en pared rígida; Clase EI 120 (UNE EN 1364-4) aperturas en muros cortina; Clase EI 180 (UNI EN 1366-4) juntas en forjado rígido.
