# Funda contra incendios para cajas eléctricas, AF E-BOX de AF Systems

- Propiedade do arquivo: CONSTRUNARIO
- Formato: FIEBDC-3/2012
- Programa: Construnario Versión 3.51
- Data dos prezos: 25/06/2024
- Divisa: EUR

**M503_AFS** u Funda contra incendios para cajas eléctricas, AF E-BOX de AF Systems
AF E-BOX es una banda intumescente que garantiza una protección de tipo EI 120 para las paredes flexibles en presencia de cajas eléctricas estándar 503/504. AF E-BOX contiene un material altamente termoexpansivo. AF E-BOX tiene que ser introducida en la caja eléctrica 503/504 (ya colocada en la pared). La aplicación de la protección no requiere la extracción de la caja eléctrica de la pared. CERTIFICACIONES Clase EI 120 (UNE EN 1366-3) pared de cartón-yeso
