# Protección EI 120 para las cajas eléctricas de derivación AF Junction Box de AF Systems

- Propiedad del archivo: CONSTRUNARIO
- Formato: FIEBDC-3/2012
- Programa: Construnario Versión 3.51
- Fecha de los precios: 25/06/2024
- Divisa: EUR

**MJ01_AFS** u Protección EI 120 para las cajas eléctricas de derivación AF Junction Box de AF Systems
AF JUNCTION BOX es una banda intumescente que garantiza una protección de tipo EI 120 para las paredes flexibles en presencia de cajas eléctricas de derivación. Dicha banda está hecha de un material intumescente. Cuando ocurre un incendio, el producto se expande hasta saturación completa del compartimento volumétrico ocupado por la caja eléctrica de derivación. CERTIFICACIONES IG n° 298681/3466FR Clase EI 120 (EN 1366-3) Pared en cartón-yeso
