# Revestimiento contra incendios para plafones en falsos techos, AF Cover Light de AF Systems. Tamaño: 250x250mm

- Propiedad del archivo: CONSTRUNARIO
- Formato: FIEBDC-3/2012
- Programa: Construnario Versión 3.51
- Fecha de los precios: 25/06/2024
- Divisa: EUR

**N01B_AFS** u Revestimiento contra incendios para plafones en falsos techos, AF Cover Light de AF Systems. Tamaño: 250x250mm
AF COVER LIGHT es una protección flexible certificada según la norma EN 1365-2 para la recalificación de falsos techos de fibra mineral en clase REI 120 colaborativos, con la excepción de los falsos techos de membrana, que presentan en su interior cuerpos de iluminación empotrados, garantizando la resistencia al fuego que, de otro modo, se vería comprometida. AF COVER LIGHT es un producto disponible en varias formas y tamaños dependiendo del elemento que hay que proteger. Está constituido por un tejido de vidrio: la parte externa aluminizada, la parte interna tratada con una pintura especial intumescente. El producto es flexible y está diseñado para adaptarse a todos los plafones y focos empotrados de tamaño pequeño y mediano. Fácil de quitar y reinstalar durante las intervenciones de mantenimiento. El uso de AF COVER LIGHT permite un diseño que no está condicionado por la restricción de la integridad con respecto a la resistencia al fuego de un falso techo en el que se han insertado puntos de luz. El peso reducido y la flexibilidad del producto hacen que sea fácil de instalar sin sobrecargar la estructura del falso techo. TAMAÑOS DISPONIBLES 150x150 mm (cónico) 250x250 mm (cónico) 300x300x250 mm 600x600x150 mm 1200x600x150 mm Otras dimensiones disponibles bajo pedido CERTIFICACIONES Clase REI 120 (UNE EN 1365-2) forjado de ladrillo y cemento protegido por falso techo de fibra
