# Revestimiento contra incendios para split de aires acondicionados empotrados en falsos techos, AF Cover Split de AF Systems

- Propiedad del archivo: CONSTRUNARIO
- Formato: FIEBDC-3/2012
- Programa: Construnario Versión 3.51
- Fecha de los precios: 25/06/2024
- Divisa: EUR

**NSPLIT_AFS** u Revestimiento contra incendios para split de aires acondicionados empotrados en falsos techos, AF Cover Split de AF Systems
Las AF COVER SPLIT son protecciones específicamente diseñadas para hacer posible la instalación de máquinas de aire acondicionado "Split" en falsos techos REI con la exclusión de falsos techos de membrana, garantizando su resistencia al fuego que, de otra manera, se vería comprometida. Fáciles de quitar y reinstalar durante las intervenciones de mantenimiento. Los AF COVER SPLIT son productos de tamaño adecuado para cubrir una amplia gama de acondicionadores empotrados en falsos techos, presentes en el mercado. Están constituidos por un tejido de vidrio: la parte externa aluminizada, la parte interna tratada con una pintura especial intumescente. Para la protección de las tuberías de gas comprimido, del drenaje de condensados y tuberías corrugadas, se suministran collarines especiales para aplicarse in situ, fijándolos con simples tornillos autorroscantes en una placa de cartón-yeso, también suministrada de serie. El producto es flexible y adecuado para adaptarse a todo tipo de difusores. Las AF COVER SPLIT permiten un diseño que no está condicionado por la restricción de integridad con respecto a la resistencia al fuego de un falso techo en el que se han insertado puntos de aire acondicionado. El peso reducido y la flexibilidad del producto hacen que sea fácil de instalar sin sobrecargar la estructura del falso techo. Los AF COVER SPLIT son mucho más fáciles y rápidos de aplicar que una caja de placas de fibra mineral con el mismo propósito. DIMENSIONES 600x600x400 mm Otras dimensiones disponibles bajo pedido CERTIFICACIONES Clase REI 120 (UNE EN 1365-2) forjado de ladrillo y cemento protegido por falso techo de fibra.
