# Coquillas para la protección contra incendios para pasos pequeños en falsos techos, AF Cover String de AF Systems

- Propiedad del archivo: CONSTRUNARIO
- Formato: FIEBDC-3/2012
- Programa: Construnario Versión 3.51
- Fecha de los precios: 25/06/2024
- Divisa: EUR

**NSTR_AFS** u Coquillas para la protección contra incendios para pasos pequeños en falsos techos, AF Cover String de AF Systems
AF COVER STRING es un elemento indicado y certificado para la protección de pasos pequeños en falsos techos, como pueden ser: cables eléctricos, tubos corrugados, cadenas de suspensión, barras roscadas, etc. AF COVER STRING consiste en un cilindro de lana de roca revestido con aluminio retinado, y tiene un corte longitudinal que permite su apertura. CARACTERÍSTICAS Aspecto: cilindro de lana de roca revestido de aluminio Diámetro interno: 30 mm Diámetro externo: 70 mm Altura: 50 mm Peso: 16 g/unidad CERTIFICACIONES Clase REI 120 (UNE EN 1365-2) forjado de ladrillo y cemento protegido por falso techo de fibra; Clase EI 120 (UNE EN 1366-3) falso techo de membrana.
