# Pintura autoextinguible para cables eléctricos, AF Cable Coat de AF Systems

- Propiedad del archivo: CONSTRUNARIO
- Formato: FIEBDC-3/2012
- Programa: Construnario Versión 3.51
- Fecha de los precios: 25/06/2024
- Divisa: EUR

**PO1A_AFS** kg Pintura autoextinguible para cables eléctricos, AF Cable Coat de AF Systems
AF CABLE COAT es una pintura contra incendios a base de agua, que ofrece un retraso sustancial de la propagación del fuego debido a la combustión del revestimiento aislante de los cables eléctricos. Dotado de una buena elasticidad permanente, sigue los movimientos fisiológicos de los cables causados por las variaciones de temperatura o las vibraciones inducidas por los usuarios. En contacto con la llama, el producto sufre un cambio de estado, con la emisión de vapor de agua y el consiguiente descenso de las temperaturas. Al final del cambio de estado, el producto deja un residuo incombustible que inhibe el avance de la llama. AF CABLE COAT ha sido diseñado para evitar que el fuego se propague utilizando como vía preferencial el aislamiento eléctrico de los cables. Es útil limitar los daños en caso de incendio solo a la parte afectada de la línea. De manera general, se recomienda el uso de la pintura AF CABLE COAT como elemento de interrupción en todos los ambientes donde hay grandes cantidades de cables eléctricos (centrales eléctricas, de transformación, salas de cuadros, salas de control, C.E.D., etc.). CARACTERÍSTICAS Peso especifico: 1,25 kg/l ± 0,1 Color: blanco Consistencia: pasta viscosa Sin impresión (sin dejar huellas): 60 min. Endurecimiento: 1,5 mm /24 h a 20 °C Contenido: >70 % p.p. Limpieza: agua Temperatura de aplicación: 5°C / 40°C Estabilidad: 0,3 % (aproximadamente) CERTIFICACIONES Instituto IMQ n.° CN16-0001455-01 (según la norma CEI 60332-3-10 y CEI 60332-3-22).
