# Protección de las barras metálicas, referencia AF PSR 90 de AF Systems. Tamaño: 35x70x1200mm

- Propiedad del archivo: CONSTRUNARIO
- Formato: FIEBDC-3/2012
- Programa: Construnario Versión 3.51
- Fecha de los precios: 06/06/2024
- Divisa: EUR

**PSR90_AFS** m Protección de las barras metálicas, referencia AF PSR 90 de AF Systems. Tamaño: 35x70x1200mm
Las coquillas AF PSR 120 están constituidas por dos cuerpos concéntricos de lana de roca de alta densidad. La coquilla interna está tratada en la superficie con un producto especial capaz de bajar la temperatura mediante la emisión de vapor de agua. Las coquillas están diseñadas para la protección contra incendios de los elementos estructurales de acero y, en particular, de las varillas. La coquilla externa está recubierta con una capa de aluminio retinado o con una chapa galvanizada que puede ser bloqueada con tornillos autoperforantes. Para algunas aplicaciones en las que la resistencia al fuego es suficiente durante 60-90 minutos, están disponibles las coquillas AF PSR 90 : coquillas de lana de roca de alta densidad recubiertas en la superficie con una lámina de aluminio retinado. CARACTERÍSTICAS Peso específico aislante: 100 kg/m3 Espesor media: 30 mm +/- 10% Diámetro capa interior A: 35 mm Diámetro capa exterior B: 165 mm Diám. Ext. Protección para el tensor: 290 mm Longitud de la protección para el tirante: 400 mm Longitud del producto: 1200 mm Peso del producto (A+B): 3,00 kg/m Incombustibilidad: Tipo A1L EN 13501-1 CERTIFICACIONES Evaluación de prueba con temperatura crítica sobre los tirantes <350 ° C Clase R 120
