# Estera contra incendios para el paso de tuberías metálicas, AF Pipeguard de AF Systems

- Propiedad del archivo: CONSTRUNARIO
- Formato: FIEBDC-3/2012
- Programa: Construnario Versión 3.51
- Fecha de los precios: 25/06/2024
- Divisa: EUR

**Q240_AFS** m Estera contra incendios para el paso de tuberías metálicas, AF Pipeguard de AF Systems
AF PIPEGUARD es una estera especial certificada según la norma 1366-3 para el sellado hasta la clase EI 240 de pasos de tuberías metálicas no aisladas y de barras colectoras. Mediante la acción aislante de un tejido de lana mineral incombustible y la acción refrigerante de un tratamiento ablativo especial aplicado en el lado en contacto con la tubería, el producto evita la propagación de un incendio por inducción de un compartimiento a otro. AF PIPEGUARD es extremadamente fácil de aplicar y la posibilidad de dar forma al producto directamente en la obra hace que la aplicación sea fácil incluso sin saber de antemano el tamaño de la tubería que se va a asegurar. CARACTERÍSTICAS Longitud: 5000 mm Anchura: 240 mm Espesor: 7 mm ±10% Densidad 100 kg/m3 Peso específico del producto acabado: 250 kg/m3 CERTIFICACIONES Clase EI 240 (UNE EN 1366-3) forjado rígido; Clase EI 120 (UNE EN 1366-3) tabique autoportante; Clase EI 240 (UNI EN 1366-3) pared rígida; Clase EI 120 (UNE EN 1366-3) pared sándwich; Clase EI 120 (UNI EN 1366-3) forjado de Xlam; Clase EI 120 (UNE EN 1366-3) pared de Xlam; Clase EI 120 (UNE EN 1366-3) pared de cartón-yeso; Clase EI 120 (UNE EN 1366-3) falso techo de membrana.
