# Revestimiento contra incendios para difusores de aire en falsos techos, AF Cover Air de AF Systems. Diámetro: 160mm

- Propiedad del archivo: CONSTRUNARIO
- Formato: FIEBDC-3/2012
- Programa: Construnario Versión 3.51
- Fecha de los precios: 25/06/2024
- Divisa: EUR

**R160_AFS** u Revestimiento contra incendios para difusores de aire en falsos techos, AF Cover Air de AF Systems. Diámetro: 160mm
Las AF COVER AIR son protecciones específicamente diseñadas para hacer posible la inserción de puntos de ventilación y aspiración en falsos techos REI con exclusión de los falsos techos de membrana, garantizando la resistencia al fuego que, de otra manera, se vería comprometida. Fáciles de quitar y reinstalar durante las intervenciones de mantenimiento. Los AF COVER AIR son productos con un tamaño que cubre una amplia gama de difusores de aire presentes en el mercado. Están constituidos por un tejido de vidrio: la parte externa aluminizada, la parte interna tratada con una pintura especial intumescente. Para la protección de la tubería flexible en espiral de aducción/aspiración, se suministra un collarín específico para aplicarse in situ, fijándolo con una simple abrazadera metálica. El producto es flexible y adecuado para adaptarse a todo tipo de difusores. Las AF COVER AIR permiten un diseño que no está condicionado por la restricción de integridad con respecto a la resistencia al fuego de un falso techo en el que se han insertado puntos de ventilación. El peso reducido y la flexibilidad del producto hacen que sea fácil de instalar sin sobrecargar la estructura del falso techo. Los AF COVER AIR son mucho más fáciles y rápidos de aplicar que una caja de placas de fibra mineral con el mismo propósito. DIMENSIONES 600x600x150 mm para tuberías con un diámetro de 160 a 315 mm con acoplamiento superior; 600x600x400 mm para tuberías con un diámetro de 160 a 315 mm con acoplamiento lateral. Otras dimensiones disponibles bajo pedido. CERTIFICACIONES Clase REI 120 (UNE EN 1365-2) forjado de ladrillo y cemento protegido por falso techo de fibra.
