# Estera contra incendios para juntas de dilatación con movimiento, AF SEISMIC JOINT de AF Systems

- Propiedad del archivo: CONSTRUNARIO
- Formato: FIEBDC-3/2012
- Programa: Construnario Versión 3.51
- Fecha de los precios: 25/06/2024
- Divisa: EUR

**SJ60_AFS** m Estera contra incendios para juntas de dilatación con movimiento, AF SEISMIC JOINT de AF Systems.
AF SEISMIC JOINT es un tapajuntas contra incendios certificado según la norma EN 1366-4 para la protección de clase EI 120 de juntas de dilatación verticales y horizontales con movimiento y un tamaño nominal máximo de 600 mm. El producto está constituido por dos esteras de lana de roca unidas a través de un tratamiento ablativo. En el exterior, las caras expuestas presentan una lámina de aluminio retinado con una malla metálica integrada para facilitar el montaje. El sistema se completa con una chapa/malla metálica con un espesor mínimo de 1 mm, anclada en un lado. AF SEISMIC JOINT es ideal para la protección de juntas de tamaño medio o grande en contextos en los que el edificio está expuesto a las dilataciones térmicas. Gracias a su posibilidad de extenderse para cubrir el 50% más (o menos) de la junta nominal, el sistema permite eliminar los compromisos entre las necesidades estructurales del edificio y su protección contra incendios. CARACTERÍSTICAS Aspecto: estera revestida de aluminio + malla metálica Dimensiones: 3000x1000x60 mm (rollo) Dimensiones de las placas de fijación: 300x30x1.5 mm Ancho máximo de la junta: 600 mm Movimiento máximo: ± 50% del tamaño nominal Peso: 7,5 kg/m2 CERTIFICACIONES Clase EI 120 (UNI EN 1366-4) juntas en pared rígida; Clase EI 120 (UNI EN 1366-4) juntas en forjado rígido.
