# Rejilla cortafuego, referencia AF Firegrille de AF Systems. Tamaño: 300x150x100 mm

- Propiedad del archivo: CONSTRUNARIO
- Formato: FIEBDC-3/2012
- Programa: Construnario Versión 3.51
- Fecha de los precios: 25/06/2024
- Divisa: EUR

**V01B_AFS** u Rejilla cortafuego, referencia AF Firegrille de AF Systems. Tamaño: 300x150x100 mm
AF FIREGRILLE es una rejilla contra incendios para proteger las zonas de intercambio de aire. El producto está realizado con una estructura externa de chapa de acero, y en el interior una serie de aletas realizadas en un material especial intumescente que, a una temperatura superior a 200 °C, comienza a expandirse, cerrando el espacio interno e impidiendo el paso de humos y llamas. La reducción de la sección de la rejilla respecto a las dimensiones nominales es del 30% hasta un tamaño de 300x300 mm. TAMAÑOS DISPONIBLES 200x200x100 mm Chapa de acero inoxidable con elementos a base de grafito 300x150x100 mm Chapa de acero inoxidable con elementos a base de grafito 300x200x100 mm Chapa de acero inoxidable con elementos a base de grafito 300x300x100 mm Chapa de acero inoxidable con elementos a base de grafito Otros tamaños disponibles bajo pedido CERTIFICACIONES Classe EI 120 (UNI EN 1366-3) pared flexible y pared rígida 300 x 300 mm;
