# Mortero tixotrópico para reparación estructural de hormigón en grandes espesores Aplicatec Reparación R4 PCC Grueso de Cementos Capa. Envase: 25 Kg

- Propiedad del archivo: CONSTRUNARIO
- Formato: FIEBDC-3/2012
- Programa: Construnario Versión 3.51
- Fecha de los precios: 06/06/2024
- Divisa: EUR

**APLIR4PCCGR** u Mortero tixotrópico para reparación estructural de hormigón en grandes espesores Aplicatec Reparación R4 PCC Grueso de Cementos Capa. Envase: 25 Kg
Precio: 13.92
Mortero monocomponente a base de cemento, áridos silíceos, resinas sintéticas y fibrorreforzado. Marcado CE clase R4 para PCC según EN-1504-3 (Productos para la protección y reparación de estructuras de hormigón). Aplicaciones Reparación de la integridad estructural del hormigón armado. Rellenos de coqueras, fisuras, desconchones, cantos de pilares. Regularización de superficies de hormigón o mortero. Rejuntado de prefabricados. Código EAN: 8436037169625
