# Hormigón Seco H-25 de Cementos Capa. Envase: 25 Kg

- Propiedad del archivo: CONSTRUNARIO
- Formato: FIEBDC-3/2012
- Programa: Construnario Versión 3.51
- Fecha de los precios: 06/06/2024
- Divisa: EUR

**HORSH25** u Hormigón Seco H-25 de Cementos Capa. Envase: 25 Kg
Precio: 2.96
Hormigón Seco H-25. Idóneo para trabajos de construcción en general. Resistencia final >25N/mm2. Aplicaciones Pavimentos, cimentaciones, pequeñas reparaciones, fábrica de muros, tabiques de hormigón, bordillos, impresos, soleras, … Código EAN: 8436037164712
