# Sonda externa AF 200, referencia 013068X0 de Ferroli

- Propiedad del archivo: CONSTRUNARIO
- Formato: FIEBDC-3/2012
- Programa: Construnario VersiĆ³n 3.51
- Fecha de los precios: 27/01/2023
- Divisa: EUR

**013068X0** u Sonda externa AF 200, referencia 013068X0 de Ferroli
Sonda externa AF 200
