# Kit hidráulico instalación, referencia 042072X0 de Ferroli. Llave de cierre en ida y retorno, y llave antiretorno

- Propiedad del archivo: CONSTRUNARIO
- Formato: FIEBDC-3/2012
- Programa: Construnario Versión 3.51
- Fecha de los precios: 27/01/2023
- Divisa: EUR

| Código | Ud | Descripción |
|---|---|---|
| 042072X0 | u | Kit hidráulico instalación, referencia 042072X0 de Ferroli. Llave de cierre en ida y retorno, y llave antiretorno |
