# Caldera de gasoil silenciosa, modelo Atlas D eco 42 SI UNIT Low NOx (bajas emisiones), referencia 0LHC4YWA de Ferroli

- Propiedad del archivo: CONSTRUNARIO
- Formato: FIEBDC-3/2012
- Programa: Construnario Versión 3.51
- Fecha de los precios: 27/01/2023
- Divisa: EUR

**0LHC4YWA** u Caldera de gasoil silenciosa, modelo Atlas D eco 42 SI UNIT Low NOx (bajas emisiones), referencia 0LHC4YWA de Ferroli
Gama disponible en 25 y 37 kW de potencia. Dispone de intercambiador de placas y válvula de 3 vías con prioridad en agua caliente. Incorpora un quemador de gasóleo Ferroli SUN G. Panel de mandos digital que informa sobre posibles bloqueos de la caldera de gasoil silenciosa Ferroli Atlas D eco SI UNIT Low NOx, la presión del circuito y la temperatura de calefacción y de agua caliente, entre otros datos.
