# Quemador de gasóleo Low NOx, 1 etapa, modelo COMPACT ECO 3, referencia 0U3T6AXA de Ferroli. Potencia térmica kW: 14,5-32,2

- Propiedad del archivo: CONSTRUNARIO
- Formato: FIEBDC-3/2012
- Programa: Construnario Versión 3.51
- Fecha de los precios: 27/01/2023
- Divisa: EUR

**0U3T6AXA** u Quemador de gasóleo Low NOx, 1 etapa, modelo COMPACT ECO 3, referencia 0U3T6AXA de Ferroli. Potencia térmica kW: 14,5-32,2
- Caudal (kg/h): 1,2 - 3,5 - Potencia térmica kW: 14,5-32,2 - Gama quemadores LOW NOx - Regulación externa de cabeza de quemador - Con carcasa - Gama R con precalentador
