# Estufa de biomasa (pellet), modelo Atlas, referencia 1B2130087 de Ferroli. Para estancias de hasta 63 m2

- Propiedad del archivo: CONSTRUNARIO
- Formato: FIEBDC-3/2012
- Programa: Construnario Versión 3.51
- Fecha de los precios: 27/01/2023
- Divisa: EUR

**1B2130087** u Estufa de biomasa (pellet), modelo Atlas, referencia 1B2130087 de Ferroli. Para estancias de hasta 63 m2
Consumo modulante de pellets teniendo en cuenta la temperatura seleccionada y la alcanzada. Posibilidad de programación del funcionamiento a las horas deseadas. Alto rendimiento: hasta el 92,34%. Potencia de 8,13 kW. Contenedor de pellets con gran capacidad: 15,5 kg. Esto permite recargar el combustible cada tres días. Fondo reducido. La estufa de pellets Ferroli Atlas facilita la optimización del espacio habitable. Panel de control digital integrado Cronotermostato semanal (programador horario de funcionamiento). Indicación de posibles bloqueos. Selección de la temperatura deseada en la estancia. Modulación del consumo de pellets en función de la temperatura elegida y la alcanzada. Código EAN: 8028693817967
