# Caldera de pellets, modelo T 18 de la gama Alda, referencia 1B3420177 de Ferroli

- Propiedad del archivo: CONSTRUNARIO
- Formato: FIEBDC-3/2012
- Programa: Construnario Versión 3.51
- Fecha de los precios: 27/01/2023
- Divisa: EUR

**1B3420177** u Caldera de pellets, modelo T 18 de la gama Alda, referencia 1B3420177 de Ferroli
Incorpora un vaso de expansión, una bomba de alta eficiencia energética y una válvula de seguridad. Consumo de pellet modulante en función de la temperatura que se indique y la que se alcance. Programador diario-semanal de funcionamiento. Rendimiento de hasta el 95,28%. Potencia de 19 kW. Recarga de pellets cada tres días ya que el contenedor incluido en la termoestufa de pellets Ferroli Alda T 18 tiene una capacidad de 30 kg.
