# Termo eléctrico para energía solar térmica, modelo Powertermo 150V, referencia 1B9B01509 de Ferroli. Con serpentín para apoyar la producción de agua caliente

- Propiedad del archivo: CONSTRUNARIO
- Formato: FIEBDC-3/2012
- Programa: Construnario Versión 3.51
- Fecha de los precios: 27/01/2023
- Divisa: EUR

**1B9B01509** u Termo eléctrico para energía solar térmica, modelo Powertermo 150V, referencia 1B9B01509 de Ferroli. Con serpentín para apoyar la producción de agua caliente
Clase energética D. Perfil de carga M, L o XL según el modelo de termo eléctrico para energía solar térmica Ferroli Powertermo. Serpentín incorporado: ahorra energía y alcanza con rapidez la temperatura deseada del agua caliente gracias al calor que se aporta en el intercambio térmico. Aislamiento de poliuretano expandido de gran espesor. Resistencia eléctrica en cobre. Manguitos electrolíticos incluidos en el suministro del aparato. Protección total contra la corrosión gracias al ánodo de magnesio en la brida junto a la resistencia. Sistema de protección contra el sobrecalentamiento y el exceso de presión. Dispositivo de corte automático en función de la temperatura deseada del agua caliente. Apoyo en instalaciones solares: el termo eléctrico para energía solar térmica Powertermo está preparado para apoyar la producción de agua caliente en instalaciones de energía solar. Mayor ahorro energético al instalar el kit hidráulico: tanto si el termo es el principal suministrador de agua caliente, como si está de apoyo en una instalación de energía solar. Además del ahorro energético, el usuario obtiene mayor seguridad y comodidad porque la temperatura es estable, precisa y constante. El kit hidráulico Ferroli (C30015140) está compuesto de una válvula mezcladora termostática (campo de regulación: 30-55ºC) y dos válvulas antirretorno.
