# Caldera de condensación para gas o gasóleo, modelo TP 3 COND 150, referencia 1D4001501 de Ferroli. Potencia: 150 kW

- Propiedad del archivo: CONSTRUNARIO
- Formato: FIEBDC-3/2012
- Programa: Construnario Versión 3.51
- Fecha de los precios: 27/01/2023
- Divisa: EUR

**1D4001501** u Caldera de condensación para gas o gasóleo, modelo TP 3 COND 150, referencia 1D4001501 de Ferroli. Potencia: 150 kW
• Gama disponible desde 65 hasta 650 kW. • Calderas con 3 pasos de humos reales. • Todas las partes en contacto con condensados son construidas en Acero Inoxidable DÚPLEX (Acero Inox 2205). • Con posibilidad de trabajar tanto a gas como a gasóleo mediante quemador presurizado apropiado. • Con rendimientos de hasta un 107,5%. • Presión de trabajo máxima: 6 bar. • Tª de trabajo máxima 90 ºC. • Homologaciones: – CE. – Directiva de Gas (2009/142 EEC). – Directiva de Rendimiento (92/42 EEC). – Directiva Baja Tensión (2006/95 EEC). – Compatibilidad Electromagnética.
