# Grupo térmico gasóleo, modelo LOW Nox TP 3 COND 500 L 2S, referencia 1E3002302 de Ferroli. Potencia: 500 kW

- Propiedad del archivo: CONSTRUNARIO
- Formato: FIEBDC-3/2012
- Programa: Construnario Versión 3.51
- Fecha de los precios: 27/01/2023
- Divisa: EUR

**1E1005002** u Grupo térmico gasóleo, modelo LOW Nox TP 3 COND 500 L 2S, referencia 1E3002302 de Ferroli. Potencia: 500 kW
- Solo calefacción. - Para quemador presurizado gas o gasóleo - Cámara de combustión presurizada. - Potencia: 500 kW
