# Termostato para instalación remota en pared,referencia TER-N de Ferroli

- Propiedad del archivo: CONSTRUNARIO
- Formato: FIEBDC-3/2012
- Programa: Construnario Versión 3.51
- Fecha de los precios: 27/01/2023
- Divisa: EUR

**20Z29400** u Termostato para instalación remota en pared,referencia TER-N de Ferroli
Termostato para instalación remota en pared Dispone de: 1. Selector para la función ON-OFF / Calor / Frío / Auto 2. Selector para la velocidad del ventilador Min / Med / Max. 3. Selector para configurar la temperatura deseada. - LED amarillo: encendido cuando el termostato está encendido - LED verde: encendido cuando la función de refrigeración está activada - LED rojo: cuando la función de calefacción está activada
